# Leistungsbeschreibung (GAEB DA 2000 1.1, DA81)
Währung: EUR
Erstellt mit: Consoir Beta, 22.04.2021

## Leistungsverzeichnis

*Hinweis*
Es handelt sich bei diesem LV - Vorschlag um eine Zusammenfassung der Sanierungsmöglichkeiten mit dem vorliegenden System. Für das betreffende Bauvorhaben müssen jeweils die passenden Positionen herausgesucht und gemäß den örtlichen Erfordernissen ggf. modifiziert bzw. ergänzt werden.

Abdichtungsmaterial: Enkolan Abdichtung 1K LF / Polyflexvlies

Farbton: grau

Nutzschicht: Enkolan Beschichtung 1K LF

Vorbemerkungen: Den Ausführungen der Sanierungsarbeiten mit Enkolan Abdichtung  1K LF und Enkolan Beschichtung 1K LF liegt die entsprechende Verarbeitungsanleitung der Fa. Enke - Werk, Johannes Enke GmbH & Co. KG, Hamburger Straße 16, D - 40221 Düsseldorf,
zugrunde.
Als Vertragsbestandteile gelten:
-  Leistungsverzeichnis
-  Regeln für Abdichtungen (Flachdachrichtlinie) des ZVDH
-  DIN 18531 Abdichtungen von Dächern, Balkonen, Loggien und Laubengängen

In den jeweils gültigen Fassungen zum Zeitpunkt des Vertragsabschlusses.

Die Verarbeitung erfolgt ausschließlich mit ENKE- Produkten.

Das im Aufbau enthaltene Flüssigkunststoff- System Enkolan Abdichtung 1K LF ist durch die vom Deutschen Institut für Bautechnik, DIBt, ausgestellte europäisch technische Bewertung, ETA, abgesichert.

Der Auftragnehmer sollte vor Beginn der Arbeiten Kenntnis über die Verarbeitung von ENKE- Produkten haben. Andernfalls ist die Einweisung durch einen ENKE- Mitarbeiter zu empfehlen.

Die Arbeiten sind so auszuführen, dass ein Eindringen von Niederschlagswasser verhindert wird.

Die im Leistungsverzeichnis ausgewiesenen Mengen und Massen sind am Objekt zu überprüfen.

Eine Objektbesichtigung durch den Bieter wird empfohlen.

Vor Beginn der Abdichtungsarbeiten ist der Untergrund vom ausführenden Unternehmen sorgfältig auf Eignung für das vorgesehene Abdichtungssystem zu prüfen.

Wir empfehlen, eventuell vorhandene Altanstriche oder -Beläge zu entfernen, da deren Verträglichkeit mit unserem Abdichtungssystem nicht gewährleistet werden kann.

Die Oberfläche des abzudichtenden Untergrundes muss vor Beginn der Abdichtungsarbeiten vollkommen trocken sein, um Haftungsprobleme zu vermeiden.

Bei den meisten Untergründen kann bei der Verwendung von Enkolan Abdichtung 1K LF auf einen Voranstrich verzichtet werden.

In Sonderfällen bitte Rücksprache mit der Enke Technik, Außendienst oder Innendienst halten.

Sollte die abzudichtende Oberfläche mit einem Hochdruckwasserstrahl gereinigt werden, so muss sichergestellt sein, dass die Oberfläche vor Beginn der Arbeiten mit Enkolan Abdichtung 1K LF vollkommen abgetrocknet ist.

Die jeweiligen Materialverbrauchsmengen sind Durchschnittsangaben, die vom Bieter unter Berücksichtigung der örtlichen Verhältnisse zu überprüfen und ggf. zu korrigieren sind.

LV - Vorschlag für:  ________________________________________________

Projekt  /  BV:  ________________________________________________

Bauherr:  ________________________________________________________

### 1 Vorbereitungsarbeiten

**1.1 Reinigen**
Reinigung des Untergrundes :
Reinigen des Untergrundes, ggf. trocknen lassen. Schutt entfernen und vorschriftsmäßig entsorgen.
Menge: 1,000 m²

**1.2 Unebene Untergründe**
Beseitigung der Unebenheiten :
Unebene Untergründe müssen durch geeignete Maßnahmen
so weit egalisiert werden, dass die Höhenunterschiede
nicht mehr als etwa 2 mm betragen.
Menge: 1,000 m²

### 2 Aufbringen von Voranstrich

**2.1**
Voranstrich :
Aufbringen von Universal Primer 2K auf den sauberen und trockenen Untergrund. Verarbeitung kalt mit der Rolle.
Verbrauch abhängig vom Untergrund.
ca. 100 - 200 g/m²

Für die meisten Untergründe kann bei Enkolan Abdichtung auf die Verwendung eines Voranstriches verzichtet werden.
Menge: 1,000 m²

*Hinweis*
Bitte beachten, dass für die unterschiedlichen Untergründe
der geeignete Voranstrich verwendet wird.
Dies gilt besonders für Materialkombinationen.
Die Zuordnungen der zum Untergrund passenden
Voranstriche finden Sie in unserer Haftungstabelle.

### 3 Flüssigkunststoffabdichtung

**3.1**
Aufgehende Bauteile
(Wandanschlüsse etc.) :
Vollflächiges Aufbringen der Einbettschicht an den Anschlüssen mit Enkolan Abdichtung und Hochführen der Enke - Polyflexvlies - Bewehrung sowie faltenfreies Eindrücken in die nasse Masse.
Die Randbereiche und Überdeckungen sind in die Enkolan Abdichtung öffnungsfrei einzubetten. Die Deckschicht erfolgt frisch in frisch. Verarbeitung mit einer Lammfellrolle.
Anschlusshöhe / Abwicklung:.................cm
Verbrauch. ca. 300 g/m je 10 cm Abwicklung
für beide Schichten.
Menge: 1,000 m

**3.2**
Anschlussausführung bei Durchdringungen,
z.B. Geländerpfosten  etc. :
 Aufbringen der Einbettschicht Enkolan Abdichtung und Einlegen der  Enke - Polyflexvlies - Manschette  in  die nasse Abdichtungsmasse. Die Deckschicht erfolgt frisch in frisch. Verarbeitung kalt mit Rolle.
Verbrauch: ca. 300 g/m je 10 cm  Abwicklungshöhe für beide Schichten.
Bei Rundprofilen:  d = ....... cm
Bei Rechteckprofilen: ........./.........cm
Menge: 1,000 Stüc

**3.3**
Balkonabdichtung :
Vollflächiges Aufbringen der fugenlosen
Enkolan Abdichtung.
Verarbeitung in zwei Arbeitsgängen, wobei in die erste, vollflächige Einbettschicht eine Enke- Polyflexvlies-Bewehrung 1,00 m breit, mit mind. 5 cm Überdeckung eingelegt wird. Sämtliche Überdeckungen sind öffnungsfrei in die Abdichtungsmasse einzubetten.
Die Deckschicht für die Dachabdichtung muss frisch in frisch aufgebracht werden.
Verarbeitung kalt mit Rolle und/oder Gummischieber. Verbrauch: mind. 3,0 kg/m² für beide Schichten.
1,05 m/m2 Enke - Polyflexvlies - Bewehrung
Menge: 1,000 m²

**3.4**
Enkolan Beschichtung :
Innerhalb 24 Stunden:
Auf die ausgehärtete Enkolan Abdichtung wird mittels Zahnkelle die Enkolan Beschichtung aufgebracht und mit der Stachelwalze im Kreuzgang entlüftet. Verbrauch Enkolan Beschichtung:  mind. 2,0 - 3,0 kg/m² ( im waagerechten Bereich) Sollten die 24 Stunden überschritten sein, muss die Enkolan Abdichtung rau angeschliffen werden.
Menge: 1,000 m²

### 4 Dekorative Gestaltung

**4.1**
Variante 1 :
Partielles einstreuen von Enke Kunststoffchips in die frische Enkolan Beschichtung
Verbrauch: 10 - 80 g/m² ( je nach gewünschter Optik)
Menge: 1,000 m²

**4.2**
Variante 2 :
Aufbringen eines Klebeanstriches, bestehend aus Enkolan Beschichtung auf die bereits ausgehärtete Beschichtung und vollflächiges einstreuen von Enketop Chips. Sollten die 24 Stunden überschritten sein, muss die Enkolan Beschichtung rau angeschliffen werden.
Verbrauch Enkolan Beschichtung:  mind. 500 g/m²
Verbrauch Enketop Chips: ca. 800 g/m²
Menge: 1,000 m²

**4.3**
Variante 3 :
Aufbringen eines Klebeanstriches,
bestehend aus Enkolan Beschichtung auf die bereits ausgehärtete Enkolan Beschichtung und vollflächiges einstreuen von QuarzColor.
Verbrauch: mind. 500 g/m² Enkolan Beschichtung
Verbrauch: ca. 3000 g/m² QuarzColor
Diese Variante ist nicht für Untergründe mit lastverteilenden Maßnahmen sowie Holzverbundwerkstoffe (z.B. OSB) geeignet.
Menge: 1,000 m²

**4.4**
Transparente Versiegelung :
Nach 24 Stunden: Abkehren der eingestreuten Oberfläche (bei Variante 2 ist es ratsam, senkrecht stehend eingebundene Chips mittels Glättkelle zu brechen, anschließend ist die Fläche erneut zu fegen oder abzusaugen) und Aufbringen der transparenten Enkolan Versiegelung ( glatt oder rutschfest) auf die abgestreute und ausgehärtete Enkolan Beschichtung. Verarbeitung mit einer kurzfaserigen Versiegelungsrolle aus hochwertigem Velours.
Verbrauch Variante 1: ca. 250 g/m²
Verbrauch Variante 2: ca. 300 g/m²
Verbrauch Variante 3: ca. 300 - 500 g/m² Variante 1: Bitte beachten, dass die Enkolan Versiegelung innerhalb 24 Stunden aufgebracht wird um Haftungsprobleme zu vermeiden
Menge: 1,000
